# Controlador BC

- Propriedade do ficheiro: CYPE INGENIEROS, S.A.
- Formato: FIEBDC-3/2002
- Moeda: EUR
- Custos indirectos: 3.00 %
- IVA: 23.00 %

## I Instalações

### IB Sistemas de climatização

#### IBL Sistema VRF (Mitsubishi Electric)

**IBL685** Ud Controlador BC.
Controlador BC principal, para sistema ar-ar multi-split, com caudal variável de refrigerante, para gás R-410A, para ligação de unidade exterior com recuperação de calor, sistema de dois tubos, a 12 unidades interiores, gama City Multi, modelo CMB-M1012V-JA1 "MITSUBISHI ELECTRIC", com separador de fases líquida/gás, redutores de ligação e manguito de drenagem flexível com isolamento, alimentação monofásica a 230 V, peso 60 kg, dimensões 1135x252x622 mm.
Critérios considerados na determinação do preço da unidade de obra: O preço não inclui a canalização nem a cablagem eléctrica de alimentação.
Inclui: Marcação. Colocação e fixação. Ligação às linhas frigoríficas. Ligação à rede eléctrica. Ligação à rede de drenagem.
Critério de medição de projecto: Número de unidades previstas, segundo documentação gráfica de Projecto.
Critério de medição de obra: Medir-se-á o número de unidades realmente executadas segundo especificações de Projecto.

| Código | Un | Descrição | Rendimento | Preço | Importância |
|---|---|---|---|---|---|
| mt42mee616f | Ud | Controlador BC principal, para sistema ar-ar multi-split, com caudal variável de refrigerante, para gás R-410A, para ligação de unidade exterior com recuperação de calor, sistema de dois tubos, a 12 unidades interiores, gama City Multi, modelo CMB-M1012V-JA1 "MITSUBISHI ELECTRIC", com separador de fases líquida/gás, redutores de ligação e manguito de drenagem flexível com isolamento, alimentação monofásica a 230 V, peso 60 kg, dimensões 1135x252x622 mm. (material) | 1.000 | 9341.00 | 9341.00 |
| mo005 | h | Oficial de 1ª instalador de ar condicionado. (mão de obra) | 0.500 | 23.31 | 11.66 |
| mo104 | h | Ajudante de instalador de ar condicionado. (mão de obra) | 0.500 | 22.09 | 11.05 |
| % | % | Custos directos complementares | 2 % | 9363.71 | 187.27 |
|  |  | Custos directos |  |  | 9550.98 |
