# Caixa de ligações Branch Box

- Propriedade do ficheiro: CYPE Ingenieros S.A.
- Formato: FIEBDC-3/2016
- Programa: Gerador de preços para construção civil. CYPE Ingenieros, S.A.
- Data: 03/07/2024
- Moeda: EUR
- Custos indirectos: 3 %
- IVA: 23 %

## I Instalações

### IB Sistemas de climatização

#### IBL Sistema VRF (Mitsubishi Electric)

**IBL682** Ud Caixa de ligações Branch Box.
Caixa de ligações Branch Box, para sistema ar-ar multi-split, com caudal variável de refrigerante, para gás R-410A, gama City Multi, modelo PAC-MK54BC "MITSUBISHI ELECTRIC", para ligação de unidade exterior da série Multi-S a 5 unidades interiores das gamas doméstica e Mr. Slim, com válvula de expansão electrónica, alimentação monofásica a 230 V, peso 7,4 kg, dimensões 450x170x280 mm.
Critérios considerados na determinação do preço da unidade de obra: O preço não inclui a cablagem eléctrica de alimentação.
Inclui: Marcação. Colocação e fixação. Ligação às linhas frigoríficas. Ligação à rede eléctrica.
Critério de medição de projecto: Número de unidades previstas, segundo documentação gráfica de Projecto.
Critério de medição de obra: Medir-se-á o número de unidades realmente executadas segundo especificações de Projecto.

| Código | Un | Descrição | Rendimento | Preço | Importância |
|---|---|---|---|---|---|
| mt42mee609d | Ud | Caixa de ligações Branch Box, para sistema ar-ar multi-split, com caudal variável de refrigerante, para gás R-410A, gama City Multi, modelo PAC-MK54BC "MITSUBISHI ELECTRIC", para ligação de unidade exterior da série Multi-S a 5 unidades interiores das gamas doméstica e Mr. Slim, com válvula de expansão electrónica, alimentação monofásica a 230 V, peso 7,4 kg, dimensões 450x170x280 mm. (material) | 1 | 1126 | 1126.000 |
| mo005 | h | Oficial de 1ª instalador de ar condicionado. (mão de obra) | 0.5 | 23.31 | 11.655 |
| mo104 | h | Ajudante de instalador de ar condicionado. (mão de obra) | 0.5 | 22.09 | 11.045 |
| % | % | Custos directos complementares | 2 % | 1148.700 | 22.974 |
|  |  | Custos directos |  |  | 1171.674 |
