# Derivação para linha frigorífica

- Propriedade do ficheiro: CYPE INGENIEROS, S.A.
- Formato: FIEBDC-3/2002
- Moeda: EUR
- Custos indirectos: 3.00 %
- IVA: 23.00 %

## I Instalações

### IB Sistemas de climatização

#### IBL Sistema VRF (Mitsubishi Electric)

**IBL680** Ud Derivação para linha frigorífica.
Kit colector de linha frigorífica, de 10 saídas, gama City Multi, modelo CMY-Y1010-G "MITSUBISHI ELECTRIC", ligável a unidades interiores de ar condicionado cuja potência frigorífica nominal seja inferior ou igual a 75,58 kW.
Inclui: Ligação.
Critério de medição de projecto: Número de unidades previstas, segundo documentação gráfica de Projecto.
Critério de medição de obra: Medir-se-á o número de unidades realmente executadas segundo especificações de Projecto.

| Código | Un | Descrição | Rendimento | Preço | Importância |
|---|---|---|---|---|---|
| mt42mee605o | Ud | Kit colector de linha frigorífica, de 10 saídas, gama City Multi, modelo CMY-Y1010-G "MITSUBISHI ELECTRIC", ligável a unidades interiores de ar condicionado cuja potência frigorífica nominal seja inferior ou igual a 75,58 kW. (material) | 1.000 | 518.00 | 518.00 |
| mo005 | h | Oficial de 1ª instalador de ar condicionado. (mão de obra) | 0.054 | 23.31 | 1.26 |
| mo104 | h | Ajudante de instalador de ar condicionado. (mão de obra) | 0.054 | 22.09 | 1.19 |
| % | % | Custos directos complementares | 2 % | 520.45 | 10.41 |
|  |  | Custos directos |  |  | 530.86 |
