# Controlador BC

- Propriedade do ficheiro: CYPE Ingenieros S.A.
- Formato: FIEBDC-3/2016
- Programa: Gerador de preços para construção civil. CYPE Ingenieros, S.A.
- Data: 22/10/2024
- Moeda: EUR
- Custos indirectos: 3 %
- IVA: 23 %

## I Instalações

### IB Sistemas de climatização

#### IBL Sistema VRF (Mitsubishi Electric)

**IBL685** Ud Controlador BC.
Controlador BC, para sistema ar-ar multi-split, com caudal variável de refrigerante, para gás R-410A, para ligação de unidade exterior com recuperação de calor, sistema de dois tubos, a 4 unidades interiores, gama City Multi, modelo CMB-M104V-J1 "MITSUBISHI ELECTRIC", com separador de fases líquida/gás, redutores de ligação e manguito de drenagem flexível com isolamento, alimentação monofásica a 230 V, peso 26 kg, dimensões 596x250x476 mm.
Critérios considerados na determinação do preço da unidade de obra: O preço não inclui a canalização nem a cablagem eléctrica de alimentação.
Inclui: Marcação. Colocação e fixação. Ligação às linhas frigoríficas. Ligação à rede eléctrica. Ligação à rede de drenagem.
Critério de medição de projecto: Número de unidades previstas, segundo documentação gráfica de Projecto.
Critério de medição de obra: Medir-se-á o número de unidades realmente executadas segundo especificações de Projecto.

| Código | Un | Descrição | Rendimento | Preço | Importância |
|---|---|---|---|---|---|
| mt42mee611a | Ud | Controlador BC, para sistema ar-ar multi-split, com caudal variável de refrigerante, para gás R-410A, para ligação de unidade exterior com recuperação de calor, sistema de dois tubos, a 4 unidades interiores, gama City Multi, modelo CMB-M104V-J1 "MITSUBISHI ELECTRIC", com separador de fases líquida/gás, redutores de ligação e manguito de drenagem flexível com isolamento, alimentação monofásica a 230 V, peso 26 kg, dimensões 596x250x476 mm. (material) | 1 | 4253 | 4253.000 |
| mo005 | h | Oficial de 1ª instalador de ar condicionado. (mão de obra) | 0.537 | 23.31 | 12.517 |
| mo104 | h | Ajudante de instalador de ar condicionado. (mão de obra) | 0.537 | 22.09 | 11.862 |
| % | % | Custos directos complementares | 2 % | 4277.379 | 85.548 |
|  |  | Custos directos |  |  | 4362.927 |

## Recursos

**mt42mee611a** Ud Controlador BC, para sistema ar-ar multi-split
Dados técnicos: Custo energético 1211.891 MJ; Emissão de CO2 67.583 kg
Resíduos:
- embalagem: re150101 Embalagens de papel e cartão. (componente de resíduo); rendimento 2.535 kg; Código LER 15 01 01; Massa do elemento 1 kg; Volume 0.001333 m3
- embalagem: re170201 Madeira. (componente de resíduo); rendimento 0.65 kg; Código LER 17 02 01; Massa do elemento 1 kg; Volume 0.000909 m3
